# Forsthaus Raffelsbrand
Angebotsaufforderung (GAEB DA XML 3.2, DA83)
Projekt: 2369
Währung: EUR
Nebenangebote zugelassen: ja
Auftraggeber: Landesbetrieb Wald und Holz NRW, Regionalforstamt Rureifel-J; DV-Nummer: 2509
Erstellt mit: GXML Toolbox V3.3 R20210630, iTWO_64 V9.1.1177, 02.12.2025

## LEISTUNGSVERZEICHNIS
LEISTUNGSVERZEICHNIS
  (Ausschreibungsunterlagen)

Gewerk/Leistung  : Starkstrom- und Fernmeldeanlage

Bauvorhaben  : Modernisierung/ Instandsetzung
  Forstdienstgehöft Raffelsbrand
  Am Römerberg 6
  520393 Hürtgenwald- Raffelsbrand

Auftraggeber  : Wald und Holz NRW
  Regionalforstamt Rureifel-Jülicher Börde
  Kirchstraße 2
  52393 Hürtgenwald

## I N H A L T S V E R Z E I C H N I S
I N H A L T S V E R Z E I C H N I S

  DECKBLATT

1.  INHALTSVERZEICHNIS

2.  ALLGEMEINE BAUBESCHREIBUNG

3.  TECHNISCHE VORBEMERKUNGEN

4.  ANLAGENBESCHREIBUNG

5.  ANLAGEN ZUM LEISTUNGSVERZEICHNIS

6.  LEISTUNGSBESCHREIBUNG

## 2 ALLGEMEINE BAUBESCHREIBUNG
2.  ALLGEMEINE BAUBESCHREIBUNG

  Die Baumaßnahme aßt die notwendigen Arbeiten zur
  Sanierung des Wohngebäudesumf und der angebauten
  Garage.
  Einfamilienhaus Baujahr 1950;
  Die massiven Außenwände sind 2014/ 2015  mit
  Mineralwolle gedämmt und mit einer Bodendeckelschalung aus Nadelholz verkleidet worden.

  In einem ersten Schritt werden das Sockelgeschoss
  abgedichtet und gedämmt sowie die Dämmung und
  Fassadenbekleidung erneuert.

  Danach erfolgen Sanierungsarbeiten im Inneren des
  Gebäudes:
  Erneuerung der Elektroinstallation; Austausch der
  Heizungsanlage; Dämmung der obersten Geschoß- und
  der Kellerdecke.
  Renovierung der Bodenbeläge und malertechnische
  Überarbeitung der Wand- und Deckenflächen.

  Folgende Gebäudehöhen sind vorhanden:
  Wohnhaus:
  Traufhöhe: ca. 3,60 m von OK Gelände
  Firsthöhe: ca. 9,15 m von OK Gelände
  Garage:
  Traufhöhe: ca. 2,40 m von OK Gelände
  Firsthöhe: ca. 4,40 m von OK Gelände

  Bauseits werden ein Fassadengerüst
  (Gerüstklasse: 3),
  ein Baustellen-WC, ein Baustrom- sowie ein
  Bauwasseranschluss bereitgestellt.

  Die Vorschriften der Bau-Berufsgenossenschaften
  und des Sicherheits-und Gesundheitsschutzplanes
  sind zu befolgen.

  Vor Abgabe des Angebotes kann der Bieter sich über
  die Lage und deren Schwierigkeiten an der
  Örtlichkeit genauestens informieren.

  Die Zufahrt zur Baustelle erfolgt über die Straße
  Am Petersberg.

  Lieferung und fachgerechte Verarbeitung der
  Materialien, nach Fachregeln, Vorschrift und
  Herstellerangaben, in fertiger Leistung.

  Die Entsorgungsnachweise sind der Bauleitung
  vorzulegen.

  Alle angegebenen Maße sind vor Ort zu überprüfen.
  Bei größeren Abweichungen der Mengen und Massen
  ist die Bauleitung umgehend zu informieren.

## 3 TECHNISCHE VORBEMERKUNGEN
3  TECHNISCHE VORBEMERKUNGEN

3.1  Abkürzungen
  -----------
  AG  Auftraggeber

  AN  Auftragnehmer

  AU  Ausschreibungsunterlagen

  BÜ  Bauüberwachung/Objektüberwachung

  EP  Einheitspreis

  LL  Lieferungen und Leistungen

  WBU  Wartungs- und Bestandsunterlagen

3.2  Geltungsbereich
  ---------------
  Die ZTV sind Vertragsbedingungen und gelten für sämtliche LL
  des AN, die Gegenstand der AU und seines Auftrages sind.
  Spezielle Bedingungen gelten grundsätzlich vorrangig vor allgemeinen Bedingungen.

3.3  Eintragungen in AU durch AN
  ---------------------------
  Bei einigen Positionen in den AU werden vom Bieter Eintragungen
  hinsichtlich Fabrikat, Typ, Abmessungen, technische Daten und/
  oder sonstiger Angaben verlangt.
  Erreichen die Eintragungen des AN nicht die betreffenden Vorgaben
  des AG im Hinblick auf Abmessungen, Leistung, Qualität und Wirtschaftlichkeit etc., behalten die Vorgaben des AG Vorrang vor den
  Eintragungen des AN, ohne daß der AN dafür eine zusätzliche Vergütung fordern kann; der AN kann sich insofern nicht auf seine
  Eintragungen berufen.
  Fehlende und den Vorgaben der AU nicht entsprechende Eintragungen
  berechtigen zum Ausschluß des Angebotes.

3.4  Verwendung von Dübeln
  ---------------------
  Befestigungen am Baukörper (einschl. Bohren) sind Sache des AN.
  Für Dübelbefestigungen sind grundsätzlich Metallsicherheitsspreizdübel einzusetzen. Die Verwendung von Schußapparaten
  ist nicht gestattet.

3.5  Brennbare Materialien
  ---------------------
  Unabhängig von der generellen Verpflichtung des AN, Verunreinigungen aus dem Bereich seiner LL zu entfernen, obliegt ihm in
  jedem Fall die besondere Verpflichtung -unabhängig von der allgemeinen Baureinigung- brennbare Verpackungsmaterialien
  unverzüglich selbst aus dem Gebäude zu entfernen.

3.6  Wartungs- und Bestandsunterlagen (WUB)
  --------------------------------------

  Der Auftragnehmer hat die vollständigen WBU über seine
  gesamten Leistungsumfang zu erstellen und vor der Abnahme dem
  AG in 2-facher Ausfertigung, in Ordnern DIN A4 (Zeichnungen
  1-fach, farbig geplottet), zu liefern.
  Alle Bestand- und Revisionspläne sind auf CAD zu erstellen und
  zusätzlich im DXF- und PDF- Format auf Datenträger zu übergeben.

  Sämtliche WBU sind so zu erstellen und zu kennzeichnen, daß
  sie die betreffende Anlage bzw. das betreffende Anlagenteil
  unverwechselbar und umfassend bezeichnen und darstellen.

3.7  Werkstatt- und Montagezeichnungen
  ---------------------------------
  Der AN hat nach Auftragserteilung die übergebenen Ausführungsunterlagen vollverantwortlich zu prüfen und hat folgende
  Zeichnungen ohne besondere Vergütung zu erstellen:
  Werkstatt- und Montagezeichnungen als Fortsetzung und Ergänzung
  der Ausführungszeichnungen. Diese Zeichnungen sind so zu
  erstellen, daß alle Werkstatt- und Montagearbeiten durchgeführt
  werden können.
  Sie sind vor Beginn der Arbeiten der Fachbauleitung digital zur
  Freigabe einzureichen.

  Die Prüfung durch den AG entbindet den AN nicht von seiner
  Verantwortung für die Richtigkeit der Unterlagen.

  Die alleinige Haftung für einwandfreie Ausführung und Funktion
  der Anlage liegt beim AN.

3.8  Vorhandene Elektroinstallationen
  --------------------------------
  Eingriffe in vorhandene Anlagen, besonders Abschaltungen sind
  nur in Übereinstimmung mit der Bauleitung und dem Nutzer erlaubt.

3.9  Kalkulationshinweis
  -------------------
  Die Einheitspreise sind Festpreise bis zur Fertigstellung.
  In die Einheitspreise sind alle Nebenkosten für Auslösung,
  Fahrgelder sowie die Kosten für Transport, Fracht, Verpackung,
  Versicherung und das Gestellen von Arbeitsgerät einzukalkulieren.

## 4. ANLAGENBESCHREIBUNG STARKSTROM
4.  ANLAGENBESCHREIBUNG

  Im Rahmen der Modernisierung des Gebäudes
  werden die elektrischen Anlagen komplett erneuert.

  TECHNISCHE VORSCHRIFTEN ZUR ELEKTROINSTALLATION
  -----------------------------------------------

4.1  Allgemeine Installationsanlagen

  Die Elektroinstallation sowie der Potentialausgleich ist nach den VDE-
  Vorschriften und den Vorschriften des zuständigen Elektroversorgungsunternehmen (EVU) auszuführen.

  Schnittstelle zum EVU sind die Abgangsklemmen im Hausanschlußkasten.
  Zähleranlage für Direktzählungen mit Vorsicherungen nach TAB 03/2024
  mit eHz- Zählern und opt. Schnittstelle.

  Unterverteiler als u.P.- Stromkreisverteiler mit Blendrahmen und
  Tür, Farbe weiss.

  Für die Ausführung der Installation dürfen nur halogenfreie
  Mantelleitungen verlegt werden. Stegleitungen dürfen nicht, bzw.
  nur nach Rücksprache mit der Fachbauleitung verlegt werden.

  Verbindungsmuffen in neuen Kabelstrecken sind nicht zulässig.

  Schalterprogramm:

  u.P.  Fabrikat: Busch Jaeger, balance Si, weiss
  oder gleichwertig

  angebotenes
  Fabrikat/ Typ  :

  ..................................

  a.P.  Fabrikat: Busch Jaeger, Ocean oder gleichwertig

  angebotenes
  Fabrikat/ Typ  :

  ..................................

  Installationsform mit Geräteverbindungsdosen, d.h. ohne
  Verbindungsdosen in der oberen waagerechten Installationszone.

  Für Wandauslässe sind entsprechende Auslaßdosen mit Deckel zu
  verwenden und zu kalkulieren.

  Leerrohre sind grundsätzlich mit verzinkten Stahldrähten als
  Zugdrähte zu liefern und zu installieren.

  Als Panzerrohr darf nur betonfestes Kunststoffpanzerrohr nach
  VDE 0605 verwendet werden.

  Bei der Rohrverlegung im Estrich (falls möglich) dürfen die Rohre
  nur parallel zu den Wänden verlegt werden.

  In den Wohnräumen werden horizontale und vertikale Wandschlitze
  erforderlich.

  Aussparungen und Schlitze sind nach DIN 1053 Teil 1 auszuführen
  und bei der Unterputz- Installation mit einzukalkulieren.

  Bei der a.P.-Installation in den nicht verputzten Bereichen im
  Kellergeschoß sind die Kabel in Kunststoffrohre nach dem System
  der offenen Rohrverlegung zu verlegen oder in Kanäle einzuziehen.

  Der Potentialausgleich ist nach DIN VDE 0100 Teil 410 und Teil 540
  auszuführen. In der Nähe des Zählerschrankes bzw- des Hausanschlusskastens ist eine Potentialausgleichschiene zu montieren und mit dem
  Fundamenterder zu verbinden.

  An die Potentialausgleichschiene sind folgende Systeme
  anzuschließen:

        - Gebäudeerdung
        - Hauptschutzleiter
        - Hauptwasserrohre
        - Hauptgasrohre (falls vorhanden)
        - Steigleitungen der Heizungsanlage
        - Metallteile der Gebäudekonstruktion
        - Dusch- und Badewannen etc.
        - Antennenmast (falls vorhanden)
  Die alten Installationsanlagen werden komplett zurückgebaut
  und entsorgt.

## 4.2. ANLAGENBESCHREIBUNG TELEKOMMUNIKATION
4.2.  ANLAGENBESCHREIBUNG TELEKOMMUNIKATION

  SAT-Antennenanlage
  ------------------

  Das Gebäude wird mit einer Satellitenanlage einschl.
  Verteilung und 2-fach SAT-Antennenanschlussdosen in
  den Wohnräumen ausgerüstet.

  Rauchmelder nach DIN 14676
  --------------------------

  Automatische Rauchmelder
  Wohn- und Schlafräume sowie die Flure werden mit
  Rauchmeldern (Batteriebetrieb) ausgerüstet.
  Die Alarmierung erfolgt über Warntongeber, die
  im Rauchmelder integriert sind.

## 5 ANLAGEN ZUM LEISTUNGSVERZEICHNIS
5.  ANLAGEN ZUM LEISTUNGSVERZEICHNIS

  Starkstrom-, Fernmelde- u. inform. Anlagen

  -Grundriss Kellergeschoss
  -Grundriss Erdgeschoss
  -Grundriss Obergeschoss
  -Dachaufsicht

## 6. LEISTUNGSBESCHREIBUNG

## 2369ELT Elektroinstallation
Datum: 02.12.2025

### Bereich 1 ELEKTROINSTALLATION

#### Abschnitt 1.1 ELEKTROINSTALLATION WOHNRÄUME

*Hinweis: Vorbedingungen*
Vorbedingungen
==============

Dieser Abschnitt umfaßt die Installationsanlagen in den Wohnräumen.

Bei der Kalkulation der nachfolgenden Positionen ist zu beachten, dass die Leitungsführung in den Wänden ausschließlich unter Putz erfolgt, bzw. im Deckenhohlraum über den neuen
GK- Abhangdecken. Auf dem Rohfußboden ist keine
Leitungsführung möglich.
Das erforderliche Verlegematerial (Leerrohre, Kabelhalter, Kabelbefestigungsschlaufen
etc.) sowie die Bohrungen durch die Mauerwerkswände zu den Wohnräumen sind
in die betreffenden Positionen mit
einzukalkulieren.
In den Wohnräumen werden horizontale und vertikale Wandschlitze erforderlich.

Aussparungen und Schlitze sind nach DIN 1053 Teil 1 auszuführen und bei der Unterputz- Installation mit einzukalkulieren.

**1.1.10 Ausschaltung mit 1 Brennstelle**
Ausschaltung u.P.
mit einer Deckenbrennstelle,
Ausschalter, anteiliger Installationsleitung
liefern und montieren.
Menge: 7,000 Stck

**1.1.20 Wechselschaltung mit 1 Brennstelle**
Wechselschaltung u.P.
mit einer Deckenbrennstelle,
2 Stück Wechselschalter
anteiliger Installationsleitung
liefern und montieren.
Menge: 5,000 Stck

**1.1.30 Kreuzschaltung mit 1 Brennstelle/ 3 Schalter**
Kreuzschaltung u.P.
mit 1 Deckenbrennstelle und
3 Stück Schalter, anteiliger Installationsleitung
liefern und montieren.
Menge: 5,000 Stck

**1.1.40 Serienschaltung mit 2 Brennstellen**
Serienschaltung u.P.
mit zwei Deckenbrennstellen,
Serienschalter,
anteiliger Installationsleitung
liefern und montieren.
Menge: 1,000 Stck

**1.1.50 Auskontrollschaltung mit 1 Brennstellen**
Auskontrollschaltung u.P.
mit einer Brennstellen,
Auskontrollschalter,
anteiliger Installationsleitung
liefern und montieren.
Menge: 3,000 Stck

**1.1.60 Zusätzliche Decken- oder Wandbrennstelle**
Zusätzliche Decken- oder Wandbrennstelle u.P.
anteilige Installationsleitung
liefern und montieren.
Menge: 4,000 Stck

**1.1.70 U.P. Geräteleerdose für HZG- Regelung inkl. Leerrohr**
Gerätedose u.P. mit Leerrohr bis Heizungssteuerung,
liefern und montieren.
Menge: 1,000 Stck

**1.1.80 Schuko- Steckdose u.P.**
Schuko-Steckdose
mit Unterputzdose und anteiliger
Installationsleitung
liefern und montieren.
Menge: 75,000 Stck

**1.1.90 Schuko- Steckdose u.P. FR**
Schuko-Steckdose FR
mit Unterputzdose und anteiliger
Installationsleitung
liefern und montieren.
Menge: 4,000 Stck

**1.1.100 Geräteanschlussdose 400V/ 16A 5 polig u.P.**
Geräteanschlussdose 400V/16A
5-polig, u.P. mit anteiliger
Installationsleitung
liefern und montieren
Menge: 2,000 Stck

**1.1.110 Geräteanschlussdose 230V/ 16A 3 polig u.P.**
Geräteanschlussdose 230V/16A
3-polig, u.P. mit anteiliger
Installationsleitung
liefern und montieren
Menge: 2,000 Stck

**1.1.120 Geschirrspülmaschinenanschluss 230V/ 16A 3 polig u.P.**
Geschirrspülmaschinenanschluss 230V/16A
3-polig, u.P. mit anteiliger
Installationsleitung
liefern und montieren
Menge: 1,000 Stck

**1.1.130 Kühlschrankanschluss 230V/ 16A 3 polig u.P.**
Kühlschrankanschluss 230V/16A
3-polig, u.P. mit anteiliger
Installationsleitung
liefern und montieren
Menge: 2,000 Stck

**1.1.140 Waschmaschinenanschluss 230V/ 16A 3 polig u.P.**
Waschmaschinen-/ Trockneranschluss
230V/ 16A, 3-polig, u.P. mit Steckdose,
anteiliger Installationsleitung
liefern und montieren
Menge: 2,000 Stck

**1.1.150 EDV-/ SAT Anschluss- Leerdose**
EDV-/ SAT Anschluss-Leerdose u.P.
mit Leerrohr bis Mediaverteiler bzw.
Antennenmultischalter,
liefern und montieren.
Menge: 13,000 Stck

**1.1.160 Netzzuleitung NHMH 3x2,5mm²**
Netzzuleitung NHMH 3x2,5 mm²
im Feldverteiler bis Multimediafeld
liefern und verlegen.
Menge: 1,000 Stck

**1.1.170 Lichtzuleitung NHMH 3x1,5 mm² u.P.**
Lichtzuleitung NHMH 3x1,5mm² u.P.
bis erste Schalterdose
inkl. Schlitz- und Stemmarbeiten
Liefern und montieren.
Menge: 3,000 Stck

**1.1.180 Steckdosenzuleitung NHMH 3x2,5mm² u.P.**
Steckdosenzuleitung NHMH 3x2,5 mm² u.P.
bis erste Steckdose
inkl. Schlitz- und Stemmarbeiten
Liefern und montieren.
Menge: 12,000 Stck

**1.1.190 Netzzuleitung (SA) NHMH 3x2,5mm² u.P.**
Netzzuleitung NHMH 3x2,5 mm² u.P.
bis Frischwasserstation (FWS) bzw.
Spülautomat (SA) in den
Wohneinheiten,
inkl. Schlitz- und Stemmarbeiten
Liefern und montieren.
Menge: 2,000 Stck

#### Abschnitt 1.2 INSTALLATIONSANLAGEN KELLERRÄUME

**1.2.10 Ausschaltung mit 1 Brennstelle**
Ausschaltung a.P.
mit einetr Deckenbrennstelle,
anteiliger Installationsleitung
und Installationsrohr
liefern und montieren.
Menge: 5,000 Stck

**1.2.20 Schuko- Steckdose a.P.**
Schuko-Steckdose a.P. FR
anteiliger Installationsleitung und Installationsrohr bis Zählerschrank.
Liefern und montieren.
Menge: 5,000 Stck

**1.2.30 Licht-/ Steckdosenzuleitung NHMH 3x2,5mm² a.P.**
Licht-/Steckdosenzuleitung NHMH 3x2,5 mm² a.P.
inkl. Installationsrohr und Klemmdose,
Liefern und montieren.
Menge: 5,000 Stck

#### Abschnitt 1.3 INSTALLATIONSANLAGEN DACHBODEN

**1.3.10 Ausschaltung a.P. mit 1 Brennstelle**
Ausschaltung a.P. FR
mit einer Deckenbrennstelle,
anteiliger Installationsleitung
und Installationsrohr
liefern und montieren.
Menge: 1,000 Stck

**1.3.20 Zusätzliche Decken- oder Wandbrennstelle**
Zusätzliche Decken- oder Wandbrennstelle
anteilige Installationsleitung
und Installationsrohr,
liefern und montieren.
Menge: 1,000 Stck

**1.3.30 Schuko- Steckdose a.P.**
Schuko-Steckdose a.P. FR
anteiliger Installationsleitung und Installationsrohr liefern und montieren.
Menge: 1,000 Stck

**1.3.40 Licht-/ Steckdosenzuleitung NHMH 3x2,5mm² a.P.**
Licht-/Steckdosenzuleitung NHMH 3x2,5 mm² a.P.
inkl. Installationsrohr und Klemmdose,
Liefern und montieren.
Menge: 1,000 Stck

#### Abschnitt 1.4 INSTALLATIONSANLAGEN ZÄHLERRAUM

**1.4.10 Ausschaltung mit 1 Brennstelle**
Ausschaltung a.P.
mit einetr Deckenbrennstelle,
anteiliger Installationsleitung
und Installationsrohr
liefern und montieren.
Menge: 1,000 Stck

**1.4.20 Zusätzliche Decken- oder Wandbrennstelle**
Zusätzliche Decken- oder
Wandbrennstelle a.P.
anteiliger Installationsleitung
und Installationsrohr
liefern und montieren.
Menge: 1,000 Stck

**1.4.30 Schuko- Steckdose a.P.**
Schuko-Steckdose a.P. FR
anteiliger Installationsleitung und Installationsrohr liefern und montieren.
Menge: 1,000 Stck

**1.4.40 Licht-/ Steckdosenzuleitung NHMH 3x2,5mm² a.P.**
Licht-/Steckdosenzuleitung NHMH 3x2,5 mm² a.P.
inkl. Installationsrohr und Klemmdose,
Liefern und montieren.
Menge: 1,000 Stck

**1.4.50 Geräteanschlussdose 230V/ 16A 3 polig a.P.**
Geräteanschlussdose 230V/16A
3-polig, a.P. mit anteiliger
Installationsleitung und Installationsrohr
bis Zählerschrank liefern und montieren.
Menge: 3,000 Stck

**1.4.60 Potentialausgleich**
Potentialausgleich
mit kurzem Anschluss an Erdungsfahne
nach VDE 0100 und TAB inkl. PA- Schiene,
anteilige PA-Leitungen, sowie Anschlüsse
an Erdungsfahne, Trinkwasser- und Heizungsleitungen, Kabelrinnen, Hausanschlusskasten und Zähleranlage herstellen.
Menge: 1,000 Stck

#### Abschnitt 1.5 INSTALLATIONSANLAGEN HEIZUNGSRAUM

**1.5.10 Ausschaltung mit 1 Brennstelle**
Ausschaltung a.P.
mit einer Deckenbrennstelle,
anteiliger Installationsleitung
und Installationsrohr
liefern und montieren.
Menge: 1,000 Stck

**1.5.20 Schuko- Steckdose a.P.**
Schuko-Steckdose a.P. FR
anteiliger Installationsleitung und Installationsrohr bis Zählerschrank.
Liefern und montieren.
Menge: 1,000 Stck

**1.5.30 Schuko- Doppelsteckdose a.P.**
Schuko-Doppensteckdose a.P. FR
anteiliger Installationsleitung und Installationsrohr bis Zählerschrank.
Liefern und montieren.
Menge: 1,000 Stck

**1.5.40 Lichtzuleitung NHMH 3x2,5mm² a.P.**
Lichtzuleitung NHMH 3x2,5 mm² a.P.
inkl. Installationsrohr und Klemmdose,
Liefern und montieren.
Menge: 1,000 Stck

**1.5.50 CEE- Steckdose 400V/16A a.P.**
CEE- Steckdose 400V/16A 5-polig, a.P. FR
anteiliger Installationsleitung und Installationsrohr bis Zählerschrank.
Liefern und montieren.
Menge: 1,000 Stck

**1.5.60 Geräteanschlussdose 230V/ 16A 3 polig a.P.**
Geräteanschlussdose 230V/16A
3-polig, a.P. mit anteiliger
Installationsleitung und Installationsrohr
bis Zählerschrank liefern und montieren.
Menge: 3,000 Stck

#### Abschnitt 1.6 ZÄHLERANLAGE

*Hinweis: Vorbedingungen*
Vorbedingungen
================
Dieser Abschnitt umfaßt die Lieferung und
betriebsfertige Montage der Zähleranlage
mit Anschluß der zu- und abgehenden Kabel
und Leitungen.

In den Einheitspreis der Zählerverteilung ist einzukalkulieren:

Anteil die Blecharbeiten einschl. Hilfskonstruktionen, Ausschnitte für Geräteeinbau, Sammelschienen aus Cu einschl. Schienenverbindungen zwischen Sammelschiene und Geräte sowie zwischen Geräte und Zu- bzw. Abgangsanschluß, N- und PE-Schienen, Klemmeaufreihschienen, Befestigungsschienen, Klein- und Befestigungsmaterial, Bezeichnungsschilder, Beschriftung entsprechend der Zeichnungen,
Befestigungsvorrichtung für die Leistungs- und Steuerkabel und deren Endenabschlüsse, seitlicher Abschluß der Anlage bei Endfeldern, betriebsfertige Montage an Ort und Stelle mit Anschluß der zu- und abgehende Kabel und Leitungen.
Einzelpreis der Geräte einschl. Klemmen, Beschriftung, anteilmäßige Verdrahtung, einschl. Verdrahtungskanal, Befestigungsmaterial und Montage aller anlageninternen Steuerleitungen, Klemmen für alle Steuerleitungen.

**1.6.10 Zählerverteilung 2 DZ + Allgemeinfeld**
Zählerverteilung
aus Stahlblech, zum Einbau von 2 eHZ- Zähler
nach TAB des zuständigen EVU.

Abmessungen  : Höhe  1250 mm
( Planwert )  Breite  850 mm
  Tiefe  205 mm
Schutzart  : mind. IP 54
Farbe  : Standard
Bestückung  : Zählerfelder

1  Stück Einspeiseklemmen 5-polig bis 35mm²
  für Zuleitung von HAK
1  Stück Selektiver Hauptleitungsschutzschalter 3-phasig, 63A
2 Stück  Zählerplatz für e-HZ -Direktmessung
  Drehstrom nach TAB mit optischer
  Schnittstelle

Bestückung: Allgemeinfeld

1  Stück Leistungstrennschalter 63A
6  Stück Leitungsschutzschalter 1pol, B16A
24 Stück FI/LS- Schalter 1P+N, B16A/30mA
1  Stück FI Schalter 3P+N, B63A/ 30mA Typ B
1  Stück Netzteil für Klingelanlage
30 Stück Klemmstein 3 pol., bis 4 qmm,
  ausgeführt als Reihenklemmen,
  (mit PE und NT- Trennklemme)
1  Stück APZ- Feld nach TAB mit
  -Rohrverbindung M25 zum APL
  -CAT 7 Leitung zum Allg.- Zähler
  mit beidseitigem Abschluss RJ45

Bestückung  : Multimediafeld

Traggerüst mit Montageplatte für
Kommunikationstechnik, Kabelhalteklammern, Patch-Panel zur Aufnahme von 10 Datenmodulen, Steckdose 3-fach 90° drehbar,

Alle nicht gemessenen Anlagenteile sind plombierbar auszuführen.

einschl. anteilige Steuer-, Leiter-, Neutralleitertrenn- und Schutzleiterklemmen kompl. Verdrahtung, Sicherungsmaterial, Erstellen der Verdrahtungs- und Aufbau- zeichnungen.
Lieferung und betriebsfertig Montage.
Menge: 1,000 Stck

**1.6.20 Provisorium für Baustrombetrieb**
Provisorium am Allgemein-Zähler
für Baustrombetrieb inkl. Kabel- und Anschlussanteil herstellen und nach
Umschaltung wieder zurückbauen.
Menge: 1,000 Stck

**1.6.30 Zählereinbau/ Zählerantrag**
Zählereinbau/ Zählerantrag

Zählereinbau und Zählerantrag mit EVU koordinieren.
Menge: 1,000 Stck

**1.6.40 Demontage Zählerschrank/ UV Allgemein**
Demontage Zählerschrank/ UV Allgemein
ohne Wiederverwendung, einschl. Abklemmen und
Bezeichung aller abgehenden Kabel und Leitungen.

Anzahl der Sicherungsabgänge: ca. 15 Stück

Abmessungen (B/H/T): ca 1200/1200/250mm

Material  :Stahlblech/ Kunststoff
Inhalt  :Schraubsicherungselemente,
  Sicherungsautomaten,
  Zählerfelder  Schaltgeräte,
  Klemmen, Leitungsmaterial etc.
Montage  :auf Putz

Anlagen vollständig demontieren und ordnungsgemäß entsorgen.
Menge: 1,000 Stck

**1.6.50 Blitzstrom- und Überspannungsableiter Typ 1**
Blitzstrom- und Überspannungsableiter Typ 1
-------------------------------------------

4 Stück einpolige Kombi-Ableiter in
Modultechnik nach DIN EN 61643, VDE 0675
für ein TN-S- System auf Hutschiene und
Isolierstoffgehäuse, blitzstomstoßgeprüft,
mit Klarsichtdeckel, IP 54.

Liefern und betriebsbereit inkl. Kabel-verbindung und Anschluß Hausanschlusskasten und an Hauptpotenzialausgleichschiene (HPA) neben der Schaltanlage montieren.
Menge: 1,000 Stck

**1.6.60 Isolierstoffgehäuse**
Isolierstoffgehäuse

Ausführung  : für nicht ausblasende
  Ableiter
Montage  : an Wand oder Rohdecke
Schutzart  : IP 54
Frontabdeckung  : Klarsichtdeckel
  mit Schnellverschluß
Kabeleinführung  : Flansche, oben und
  unten mit Kabelverbungen
Größe H/B/T  : ca.458 x 295 x 130 mm
Teilungseinheiten  : 2x12 TE

Liefern, montieren und betriebsfertig anschließen.
Menge: 1,000 Stck

#### Abschnitt 1.7 LEITUNGSFÜHRUNG/ ZULEITUNGEN

**1.7.10 Fertigbaurohr - FFKUM-HO M25 u.P.**
Fertigbaurohr - gewellt FFKUM-HO
halogenfrei, flammwiedrig,
nach DIN 49018/3, schwarz, ohne Werkzeug
biegbar, einschl. Muffen, inkl.
Schlitzarbeiten, unter Putz
verlegen und befestigen,

Nenngröße  : M 25
Menge: 5,000 m

**1.7.20 Fertigbaurohr - FFKUM-HO M25 u.P.**
Fertigbaurohr - gewellt FFKUM-HO
halogenfrei, flammwiedrig,
nach DIN 49018/3, schwarz, ohne Werkzeug
biegbar, einschl. Muffen, unter Putz oder
im Deckenhohlraum verlegen und befestigen.

Nenngröße  : M 25
Menge: 5,000 m

**1.7.30 (N)HMH-J 4 x 16/16 mm²**
(N)HMH-J 4 x 16/16 mm²
einschließlich Schutzrohr
liefern und montieren.
Menge: 15,000 m

**1.7.40 (N)HMH -J 1 x 16 mm²**
(N)HMH-J 1 x 16mm²
einschließlich Schutzrohr
liefern und montieren.
Menge: 15,000 m

**1.7.50 (N)HMH-J 3 x 1,5 mm² a.P.**
(N)HMH-J 3 x 1,5 mm²
einschließlich Schutzrohr
liefern und montieren.
Menge: 5,000 m

**1.7.60 (N)HMH-J 3 x 2,5 mm² a.P.**
(N)HMH-J 3 x 2,5 mm²
einschließlich Schutzrohr
liefern und montieren.
Menge: 5,000 m

**1.7.70 (N)HMH-J 5 x 1,5 mm² a.P.**
(N)HMH-J 5 x 1,5 mm²
einschließlich Schutzrohr
liefern und montieren.
Menge: 5,000 m

**1.7.80 (N)HMH-J 5 x 2,5 mm² a.P.**
(N)HMH-J 5 x 2,5 mm²
einschließlich Schutzrohr
liefern und montieren.
Menge: 5,000 m

**1.7.90 NYY-J 3 x 2,5 mm² a.P.**
NYY-J 3 x 2,5 mm²
einschließlich Schutzrohr
liefern und montieren.
Menge: 5,000 m

**1.7.100 NYY-J 5 x 6 mm² a.P.**
NYY-J 5 x 6 mm²
einschließlich Schutzrohr
liefern und montieren.
Menge: 25,000 m

**1.7.110 IH(St)H 2x2x0,8 u.P.**
IH(ST)H 2x2x0.8

Verlegung und Befestigung auf Kabelrinnen
bzw. vertikal in bauseitigen Wandschlitz
im Treppenhaus zur bauseitigen Abkofferung

Liefern und betriebsfertig montieren.
Menge: 5,000 m

*Hinweis: Hinweis*
Hinweis
=======

Aussparungen und Schlitze sind nach DIN 1053 Teil 1 auszuführen und in den Positionen der  Unterputz- Installation mit einzukalkulieren.

Werden zusätzliche Schlitzarbeiten erforderlich, werden diese nur nach Absprache
mit der Bauleitung ausgeführt und abgerechnet.

**1.7.120 Schlitzen in Mauerwerk 25/30mm**
Schlitzen in Mauerwerk
Herstellen von Wandschlitze
(Fräsen) in Mauerwerkswänden.

Schlitztiefe  : 25 mm
Schlitzbreite  : bis 30 mm
Menge: 5,000 m

**1.7.130 Schlitzen in Mauerwerk 25/60mm**
Schlitzen in Mauerwerk
Herstellen von Wandschlitze
(Fräsen) in Mauerwerkswänden

Schlitztiefe  : 25 mm
Schlitzbreite  : bis 60 mm
Menge: 5,000 m

**1.7.140 Bohrungen D= 30 mm, T= bis 300mm**
Bohrungen 30 mm Durchmesser

Herstellen von Bohrungen in Beton- und
Mauerwerkswänden, Decken oder Unterzügen.
Wand- bzw. Deckenstärke  : bis 300 mm
Menge: 5,000 Stck

**1.7.150 Bohrungen D= 100 mm, T= bis 300mm**
Bohrungen 150 mm Durchmesser

Herstellen von Bohrungen in Beton- und
Mauerwerkswänden, Decken oder Unterzügen.
Wand- bzw. Deckenstärke  : bis 300 mm
Menge: 4,000 Stck

**1.7.160 Durchbrüche im Mauerwerk 20 x 20 cm**
Durchbrüche im Mauerwerk

Herstellen von Wanddurchbrüchen
in Mauerwerkswänden als Stemmarbeit

Abmessungen  : 20x20cm
Wandstärke  : bis 24 cm
Menge: 2,000 Stck

#### Abschnitt 1.8 BELEUCHTUNG

**1.8.10 Schiffsarmatur LED 7W**
Leuchte  : Schiffsarmatur,
Anwendung  : Kellerflure
Leuchtengehäuse  : Kunststoff, schlagfes
Leuchtenabdeckung  : Glas mattiert
Abmessungen  : LxBxH= 176x122x110 mm
Bestückung  : LED 7W, 710lm
  4000K
Schutzart  : IP 44
einschließlich Leuchtmittel, Klein- und Befestigungsmaterial liefern und betriebsfertig montieren.
Menge: 10,000 Stck

**1.8.20 Anbau-Wandleuchte LED IP65 mit HF**
Leuchte  : Anbau-Wandleuchte
Anwendung  : (Ausgänge)
Leuchtengehäuse  : Aluminium- Druckguss
Farbe  : grafit
Leuchtenabdeckung  : Kristallglas innen
  weiss
Abmessungen  : LXBxT= 260x260x90 mm
Bestückung  : LED 8W,3000k, 1065lm
Schutzart  : IP 65
mit integriertem HF- Bewegungsmelder.

Fabrikat/Typ  : Bega, 24396
  oder gleichwertig

angebotenes
Fabrikat/Typ  :
  ................................
einschließlich Leuchtmittel, Klein- und Befestigungsmaterial liefern und betriebsfertig montieren.
Menge: 1,000 Stck

**1.8.30 Anbau-Wandleuchte LED IP65**
Leuchte  : Anbau-Wandleuchte
Anwendung  : (Balkone)
Leuchtengehäuse  : Aluminium- Druckguss
Farbe  : grafit
Leuchtenabdeckung  : Kristallglas innen
  weiss
Abmessungen  : LXBxT= 170x95x70 mm
Bestückung  : LED 4W,3000k, 480lm
Schutzart  : IP 65

Fabrikat/Typ  : Bega, 22400
  oder gleichwertig

angebotenes
Fabrikat/Typ  :
  ................................

einschließlich Leuchtmittel, Klein- und Befestigungsmaterial liefern und betriebsfertig montieren.
Menge: 2,000 Stck

#### Abschnitt 1.9 BAUSTROMVERSORGUNG

*Hinweis: Vorbedingungen*
Vorbedingungen
==============

Diese Anlage umfaßt die Lieferung und betriebsfertige Montage der Baustromversorgung und der
Baubeleuchtung.

Der nachfolgend aufgeführte Leistungsumfang ist
während der gesamten Bauzeit zu warten bzw. In-
stand zuhalten. Die dabei erforderlichen Arbeiten werden zu den vereinbarten Stundenlohnsätzen vergütet. Das erforderliche Material gemäß der Einheitspreisliste.
Der Auftragnehmer verpflichtet sich, für die gesamte Bauzeit das erforderliche Elektro- Fachpersonal bereitzustellen.

**1.9.10 Baustromverteilung beistellen**
Baustromendverteilung (1 Stück)

aus Stahlblech, elektrolytisch verzinkt,
RAL 2004 orang, mit Stangenschloß und Vorrichtung für Verhängeschloß,
für die gesamte Bauzeit zur Verfügung
stellen, vor Ort aufstellen und abgehende
und ankommende Kabel anschließen und im
ordnungsgemäßen Betrieb halten.

Aufbau und Bestückung des Baustromverteilers nach IEC/EN 60439-4/
DIN VDE 0660 T501.

Mindestbestückung:
Abgang / Absicherung:
2 CEE-Anbaudose 63A 5P 400V 6h
  als Kabelschleife
2 CEE-Anbaudosen 32A 5P 400V 6h
  mit je 1 Leitungsschutzschalter (MCB) 3P 32A
  -C1 RCD-Schutzschalter 4P 63A/30mA -A1 CEE-
  Anbaugerätestecker 63A 5P 400V 6h
Schutzart : IP 44
inkl. feuerverzinktem Untergestell mit Ösen für Erdnägel
Anschlussleistung: 44kVA
nach IEC61439-4
Gehäuse (H06) aus elektrolytisch-verzinktem Stahlblech mit schwermetallfreier Kunststoff-Lackierung Farbe: RAL 2004 -reinorange-
mit Einfachtür, Federfallriegel für Vorhängeschloss und Griffmulde
mit Kranösen und seitlichen Tragegriffen
Endverteiler aus Stahlblech 44kVA mit CEE-Zugang 63A, 2 RCDs TypA,10 LS,
5 CEE-Abgängen 16-63A und 6 Schukos
6 Schutzkontaktsteckdosen 16A 2P 230V
1 RCD-Schutzschalter 4P 40A/30mA -A-
  mit je 1 Leitungsschutzschalter (MCB)
  3P16A-C2 CEE-Anbaudosen 16A 5P 400V 6h
  mit je 1 Leitungsschutzschalter (MCB)
  1P 16A-C-

Kabelzu- und Kabelabführung nach unten.

Der Baustromverteiler ist nach Beendigung der Baumaßnahme zu demontieren.

Mietzins je Baustromverteiler pro Monat.
Beispiel: 1 Stück Baustromverteiler für
12 Monate = 12 Stück)
Menge: 12,000 Stck

**1.9.20 H07RN-F 5G16**
Gummischlauchleitung H07RN-F

Nennspannung 450/ 750 V, nach VDE 0282

Lieferung, betriebsfertige Verlegung als Baustromzuleitung provisorisch befestigen.

H07RN-F 5G16 mm²
Menge: 25,000 m

**1.9.30 H07RN-F 1G16**
Gummischlauchleitung H07RN-F

Nennspannung 450/ 750 V, nach VDE 0282

Lieferung, betriebsfertige Verlegung als Baustromzuleitung provisorisch befestigen.

H07RN-F 1G16 mm²
Menge: 25,000 m

**1.9.40 Anschluß bis 16 mm²**
Anschluß

von Gummischlauchleitungen H07RN-F 4-/5-adrig
einschl. Lieferung von Verschraubungen, evtl.
Schutzschlauch, Kabelschuhen und sonstigem Zubehör, betriebsfertig herstellen.

Querschnitt: bis 16 mm²
Menge: 2,000 Stck

**1.9.50 Pauschale für Anschluss der Erdleitung**
Pauschale für den provisorischen Anschluss der
Erdleitung zu einem vorgenannten Baustromverteiler an einen Erdungsspieß.

Anschließen der vorgenannten Leitung, einschl., Kleinmaterialien, Erstellung einer provisori-schen Kabelausführung und fachgerechte Verlegung im Außenbereich und anteilig im Gebäude, einschl. Abklemmen nach Fertigstellung.
Menge: 1,000 Stck

**1.9.60 Erdspieß, 2,0 Meter lang**
Erdspieß, 2,0 Meter lang

liefern und betriebsfertig montieren, für die Dauer der Bauzeit anteiliger Mietpreis, sowie Demontage und Entsorgung nach Ende der Bauzeit, einschließlich Anschlußmaterial für die Erdlei-tungen der zuvor genannten Baustromverteiler.
Menge: 1,000 Stck

**1.9.70 Anbau-FR-Leuchte LED 49W**
Leuchte  : Anbau-FR-Leuchte,

Leuchtengehäuse  : Polyester- Gehäuses

Leuchtenabdeckung  : Prismenwanne aus
  schlagzähem
  Polycarbonat
Bestückung  : LED 49W
Schutzart  : IP 65

auf Holzbrett vormontiert, inkl. Feuchtraumabzweigdose bis 2,5mm² verdrahtet,
einschließlich Leuchtstofflampe, Lf.840,
Klein- und üblichem baustellenspezifischen Befestigungsmaterial liefern und als
Bauwegebeleuchtung betriebsfertig montieren.
Menge: 5,000 Stck

**1.9.80 H07RN-F 3G 2,5**
Gummischlauchleitung H07RN-F

Nennspannung 450/ 750 V, nach VDE 0282

Lieferung, betriebsfertige Verlegung als Baustromzuleitung provisorisch befestigen.

H07RN-F 3G 2,5 mm²
Menge: 50,000 m

**1.9.90 FR-Schalter a.P.**
FR-Schalter a.P.
Universal Aus-Wechsler

250 V/ 10 A, nach DIN 49 200, Schutzart
IP 44, mit Würgenippel und Kontrollampe
Lieferung, Montage und betriebsfertiger
Anschluß.
Menge: 1,000 Stck

*Hinweis: Vorbedingungen*
VORBEDINGUNGEN

Die nachfolgend beschriebenen Leistungen beinhalten die Inspektion und Instandhaltung der Baustromversorgung und der Baubeleuchtung.

Die Leistungen sind so auszuführen, daß die Betriebsbereitschaft und Sicherheit der
Anlagen erhalten bleiben.

Die allgemein anerkannten Regeln der Technik, die gesetzlichen Bestimmungen und Schutzvor- schriften, insbesondere die Unfallverhütungs- vorschriften sind zu beachtgen.

Der Auftragnehmer hat die Leistung mit seinem Betrieb zu erbringen. Er darf Teile der Leistung mit Zustimmung des Auftraggebers an Nachunternehmer übertragen. Er ist verpflichter, qualifizierte Fachkräfte einzusetzen.

Der Auftragnehmer ist verpflichtet, alle zur Erbringung der Leistungen benötigten Hilfsmittel (z.B. Meßgeräte, Werkzeuge und Hilfsstoffe (z.B. Schmier-/Reinigungsmittel)
zu liefern bzw. zu stellen.

Der Auftragnehmer hat nach jeder  Inspektion  Art und Umfang der ausgeführten Leistungen in einem Arbeitsbericht anzugeben.

Der Zeitpunkt der Durchführung der Inspektion ist mit dem Beauftragten des Auftraggebers rechtzeitig vor Beginn abzustimmen.

**1.9.100 Prüfung und Instandhaltung**
Prüfung und Instandhaltung
der gesamten Baustromversorgung und
Baubeleuchtung,
bezogen auf den im Leistungsverzeichnis  beschriebenen Umfang.
Die Instandhaltungskosten gelten für die
gesamte Bauphase und bleiben konstant.
Menge: 12,000 Mon

#### Abschnitt 1.10 TK/DATENNETZ

*Hinweis: Vorbedingungen*
Die Verkabelung zu den TK/DAT-Anschlussdosen
erfolgt als strukturierte Verkabelung vom
Multimediaverteiler im Keller zu den Enddosen.

**1.10.10 KAT6a 1xRJ45 Anschlussdose, Einbau**
1xRJ-45 KAT6 Anschlussdose, Einbau

als 1 x 8-polige  RJ-45 Armatur, mit
Keystone Modulen, mit schrägem Auslass, mit getrennter, zum Einbau isolierter Masse. Mit staubgeschütztem Beschriftungsfeld und Staubschutz für nicht belegte RJ-45-Anschlüsse.

Position versteht sich inkl. liefern, anschließen, beschriften und betriebsbereit einschließlich Einbauschale u.P. in Fensterbank- kanal, Bodentank oder vorgefrästem Mauerwerk montieren.
Incl.allen Rangierungen bis zur Zentraleinheit.

Farbe und Ausführung entsprechend dem angebotenen Schalterprogramm,
Menge: 1,000 Stck

**1.10.20 KAT6a 2xRJ45 Anschlussdose, Einbau**
2xRJ-45 KAT6 Anschlussdose, Einbau

als 2 x 8-polige  RJ-45 Armatur mit
Keystone Modulen, mit schrägem Auslass, mit getrennter, zum Einbau isolierter Masse. Mit staubgeschütztem Beschriftungsfeld und Staubschutz für nicht belegte RJ-45-Anschlüsse.

Position versteht sich inkl. liefern, anschließen, beschriften und betriebsbereit einschließlich Einbauschale u.P. in Fensterbank- kanal, Bodentank oder vorgefrästem Mauerwerk montieren.
Incl.allen Rangierungen bis zur Zentraleinheit.

Farbe und Ausführung entsprechend dem angebotenen Schalterprogramm,
Menge: 7,000 Stck

**1.10.30 KAT6a RJ45 Anschlussmodul, Einbau**
RJ-45 KAT6a Keystone- Modul, Einbau

als 1 x 8-polige  RJ-45 Armatur, mit
Keystone Modulen, zum Einbau in Patchfeld.
Staubschutz für nicht belegte RJ-45-Anschlüsse.

Die Anschlussarmatur muss gemäß EIA/TIA 568
die Forderungen auf Nahnebensprechen, Wellenwiderstand und Rückflussdämpfung nach
Kategorie 6a übertreffen.

Position versteht sich inkl. liefern,
anschließen.
Menge: 14,000 Stck

**1.10.40 Duplex- Datenkabel CAT 7**
Duplex- Datenkabel
4x2xAWFG 23 CAT 7
Verlegung und Befestigung auf Kabelrinnen
bzw. vertikal an Wand an
C-Profilen und inkl. Bügelschellen zur bauseitigen Abkofferung.
Liefern und betriebsfertig montieren.
Menge: 140,000 m

**1.10.50 Messung 8-Draht-Segment KAT 6**
Messung eines 8-Draht-Segmentes bis 200 MHz

mit einem Time-Domain-Reflektometer zur
Darstellung der Leitungsverluste und der
Übersprechdämpfung über den gesamten
Streckenverlauf einer sternförmig verlegten
Leitung vom Patchfeld bis zur Anschlussdose,
mit Protokoll in 3-facher Ausfertigung.

Anforderung:  Kategorie 6
Die Ergebnisse sind auf Datenträger (.doc-Format)
dem Betreiber mit Unterschrift zu überreichen
und der Dokumentation beizuheften.
Menge: 14,000 Stck

#### Abschnitt 1.11 TÜRKLINGELANLAGE

**1.11.10 Türklingenanlage**
Türklingenanlage

inkl. Unterputzgehäuse.
Anzahl Ruftasten: 1
Netzgerät
Läutewerk

Liefern, montieren und betriebsfertig montieren.
Menge: 1,000 Stck

**1.11.20 IH(St)H 4x2x0,8mm² u.P.**
Fernmelde-Installationskabel

gemäß DIN/VDE 0815, halogenfrei, doppelt geschirmt, bündelverseilt, mit Beidraht.

Typ u. Dimension  : JH(St)H 4 x 2 x 0,8

Dämpfung bei  10MHz : 11 dB/100m bei 0,8 mm
  Leiterdurchmesser

Betriebskapazität  : 52 nF/km bei 0,8 mm
bei 800 Hz  Leiterdurchmesser

Lieferung und betriebsfertige Verlegung
unter Putz.
Menge: 25,000 m

#### Abschnitt 1.12 FERNSEH- UND ANTENNENANLAGE

**1.12.10 Satellitenantenne mit Offset-Einspeisung**
Satellitenantenne mit Offset-Einspeisung
und Quattro LNB für den Empfang von analogen und
digitalen Signalen von Satelliten mit hoher und
mittlerer Sendeleistung bestehend aus:
- Parabolreflektor  Durchmesser  90 cm
- Halterung für Speisesystem einschl. Wetterschutz
- Masthalterung in starrer Ausführung mit Azimut-
  und Elevations- Einstellung als Gewindespindel.
- Speisesystem für vertikale und horizontale
  Polarisation als Einkabelsystem.
liefern, montieren und betriebsfertig anschließen.
Polarisation:  Astra 1A/1B  hor./vert.
LNC-Spannung:  14 - 18 V
Empfangsbereich:  11/12 GHz
Menge: 1,000 Stck

**1.12.20 Antennenstandrohr**
Antennenstandrohrkombination
ca. 60 mm Durchmesser, aus V2A-Stahl, ausgeführt, komplett mit allen Dichtungen, Durchführungen, Erdschelle, Halterungen zum Be-
festigen des Standrohres, Standrohrfuß,
Träger zur Montage aller Antennen seitlich
vom Mast;
liefern und betriebsfertig montieren.
Länge  : ca. 1,5m
Menge: 1,000 Stck

**1.12.30 Mauerhalterung**
Mauerhalterung
zum Befestigen von Antennenstandrohren an
Außenwänden, bestehend aus zwei Tragbügeln
mit Schellen für Rohre von 27 bis 60 mm
Durchmesser. Ein Tragbügel mit dritter
Stützte in senkrechter Richtung, Wandabstand
225 mm. Die Schellen sind auf den Tragbügeln
verschiebbar, damit das Standrohr nach dem
Befestigen der Bügel senkrecht gestellt werden
kann. Wandbefestigung nur mit Steinschrauben,
keine Dübel, aus V2A-Stahl;
liefern und betriebsfertig montieren.
Menge: 1,000 Stck

**1.12.40 Dachdurchführung**
Dachdurchführung
als Kunststoff-Dachpfanne
passend für Antennenstandrohre bis zu 60 mm Außendurchmesser, Länge
80 cm, Wandstärke 3,5 mm einschl. allem
Dichtungsmaterial;
liefern und betriebsfertig montieren.
Menge: 1,000 Stck

**1.12.50 Multischalter 5/16-fach**
Multischalter 5/16-fach kaskadierbar
mit 5 Eingängen Quad-LNB und terrestrisch
zum Anschluss von 16 analogen und/oder
digitalen Satelliten-Receivern
mit integrierten Eingangs-Pegelstellern,
mit eingebautem Netzstromversorgungsgerät,
schutzisoliert, Netzkabel mit Euro-Stecker;
Qualitätsanforderungen:
Full HD, 4K, 3D-fähig
liefern, montieren und betriebsfertig
anschließen.
Anzahl der Ein-/
Ausgänge  : 5/24
Netzspannung  : 230 V / 50 Hz
angebotenes
Fabrikat/Typ:  ......................
Menge: 1,000 Stck

**1.12.60 Antennen-SAT-Twin Enddose**
SAT Twin-Doppelsteckdose
für Rundfunk-, Fernseh- und SAT-Empfang nach DIN
45 330, mit Entkopplungsmitteln und stabilem
Metallkorb, mit Steckverbindungen (F-Stecker und
DIN 45 325); mit erhöhter Entkopplung im Frequenzbereich zwischen 40 bis 2060 MHz und damit einsetzbar in BK-Hausverteilanlagen; mit Schraubbefestigung
zum Einbau in UP-Gerätedosen mit 58 mm Durchmesser,
mit quadratischer Abdeck- und Zentralplatte in
Abstimmung mit dem übrigen Elt-Installationspro-
gramm;
Anschlüsse Satellit: 2 x F-Buchse
Anschlüsse TV/Radio: IEC-Buchse
Anschlußdämpfung
SAT I und II  : ca. 2,0 dB
TV/Radio  : ca. 1,5 dB
Schirmungsmaß  : > 75 dB
liefern, montieren und betriebsfertig anschließen.
Menge: 6,000 Stck

**1.12.70 Koaxkabel 75 OHM**
Koaxial-Hochfrequenzkabel 120dB
doppelt angeschirmt nach DIN 47 269
alterungsbeständig, für Innen- und
Außenverlegung geeignet,
Abschirmung: 2 x Kupfergeflecht
  2 x Kupferband
Lieferung und Verlegung. Auf Kabelrinnen
und in Kanälen müssen die Kabel sauber
ausgerichtet sein und parallel verlaufen.
Wellenwiderstand  : 75 Ohm
Dämpfung  : ca. 8 dB pro 100 m
  bei 200 MHz
Schirmungsmaß  : 90 dB
Menge: 120,000 m

**1.12.80 F-Stecker für Koaxkabel**
F-Stecker für Koaxkabel
für ein lötfreies Verbinden von Koaxkabeln
mit unterschiedlichem
Durchmesser innen 8 mm
liefern und betriebsfertig anschließen.
Menge: 12,000 Stck

**1.12.90 Ermittlung der Empfangsverhältnisse**
Ermittlung der Empfangsverhältnisse
Ermittlung der Meßdaten nach VDE 0855 unter Zu-
grundelegung der RGA, Erstellen der Abnahmeberichte, Abnahmeberichte 3fach an die BÜ.
Pauschale Kosten.
Menge: 1,000 Stck

#### Abschnitt 1.13 RAUCHWARNMELDER

*Hinweis: Die DIN 14676 legt die Mindestanforderungen*
Die DIN 14676 legt die Mindestanforderungen
für die Planung, den Einbau, den Betrieb und
die Instandhaltung von Rauchwarnmeldern in
Wohnhäusern, Wohnungen und Räumen mit
wohnungsähnlicher Nutzung fest.
Rauchwarnmelder, die entsprechend dieser Norm
eingesetzt werden, dürfen als Stand-Alone-Melder
oder auch als funkvernetzte Melder betrieben werden.
- Es dürfen nur Rauchwarnmelder nach DIN 14604
  eingesetzt werden.
- Die maximale Überwachungsfläche beträgt 60m²
- Der Abstand zu Wänden, Unterzügen oder
  Einrichtungsgegenständen muss mindestens 0,5m
  betragen.
- Eine Wartung muss entsprechend der Herstellerangaben,
  mindestens jedoch einmal jährlich erfolgen.
Folgende Vorschriften sind im weiteren zu
berücksichtigen:
DIN EN 14604 - Produktnorm für Rauchwarnmelder
VdS 3515 - Richtlinie für Rauchwarnmelder mit
Funkvernetzung

**1.13.10 Rauchmelder Batteriebetrieb**
Rauchmelder nach DIN EN 14604
Rauchmelder mit optisch-photoelektrischem
Sensor, zur Früherkennung von Schwelbränden
und offenen Bränden mit Rauchentwicklung im
Innenbereich. Zur Anwendung in Haushalten,
oder in Wohnbereichen.
- Lautstärke Signalton min. 85 dB im Abstand von 3 m
- Batteriewechselanzeige vier Wochen vor Batterieende
- Batterielebensdauer mindestens 10 Jahre
- Akustische Warnsignalisierung bei Batterieentladung
- Integrierter Prüf-/ Stummschaltknopf zum manuellen
  a) überprüfen aller Komponenten und Funktionen
  b) kurzzeitigen Stummschalten bei Fehlalarm.
Farbe: Weiß (ähnlich RAL 9010)
Vorbeschriebenen Rauchmelder komplett liefern
und betriebsfertig montieren.
Menge: 12,000 Stck

#### Abschnitt 1.14 ERDUNGSANLAGE

*Hinweis: Vorbedingungen*
Vorbedingungen

Dieser Abschnitt umfaßt die Ertüchtigung
der Erdungsanlage.

**1.14.10 Messtechische Überprüfung der Erdungsanlage**
Messtechische Überprüfung der
Erdungsanlage an dem Erdungspunkt,
inkl. Protokollierung der Messergebnisse.
Menge: 1,000 Stck

**1.14.20 Erdleitung RD 10**
Erdungsleitung aus V4A
Abmessungen: RD 10 mm
liefern und gemäß Ausführungsplanung im Erdungsgrabe bis Gebäudeaussenseite (ca. 5m) einlegen, in Gebäude einführen, Bohrung herstellen und abdichten, auf Kellerwand bis Hauptpotentialausgleichschiene (ca. 5m) im Hausanschlussraum verlegen und anschließen.
Menge: 10,000 m

**1.14.30 Tiefenerder V4A L= 9 m**
Tiefenerder aus V4A- Stahl
mit Schlagspitze, Tiefenerderklemme,
Klein- und Zubehörteile, liefern,
nach örtlicher Freigabe eintreiben und
anschließen, einschließlich Isolierung
der unterirdischen Anschlussstelle mit Korrosionsschutzbinde.

Material  :V4A D= 20mm
Länge  :9 m
Menge: 2,000 Stck

**1.14.40 Leitungsverbinder V4A im Erdreich**
Leitungsverbinder für FL30x3,5
aus V4A inkl. VA-Schraube, Korrusionsschutz,  Klein- und Zubehörteilen, liefern und montieren.
Menge: 5,000 Stk

**1.14.50 Anschluß- und Verbindungsl. Rd 10mm V4A**
Anschluß- und Verbindungsleitung
Material  :V4A Rd 10 mm
Einzellänge  :ca. 1,5 m
beidseitig mit Anschlußklemme liefern
und montieren.
Menge: 5,000 Stck

#### Abschnitt 1.15 DEMONTAGE INSTALLATIONSANLAGEN

*Hinweis: Vorbedingungen*
Vorbedingungen
--------------

Die elektrischen Anlagen werden zunächst
an der Zähleranlage freigeschaltet.
Bei der Ausführung der Demontageleistungen
ist die Lärm- und Schmutzbelästigung sowie
die Beschädigung der Wand- bzw. Deckenoberflächen auf ein Minimum zu reduzieren.

Neuwertige Geräte sind in Abstimmung mit
der Bauleitung zu demontieren und bis zur Wiederverwendung einzulagern.
Die Baustelle ist täglich nach Abschluss der Demontagearbeiten zu reinigen.

**1.15.10 Demontage von Installationsanlagen Wohnräume**
Demontage Installationsanlagen
(8 Wohnräume, 2 Diele, 1 Bad)

bestehend aus:

Mindestausstattung nach DIN 18015.
Lichtschalter, Steckdosen,
Gerätedosen, TK- und Antennendosen,
UP.- Geräte- und Abzweigdosen,
Türklingel, Leitungsnetz, etc.
(unter Putz verlegte Leitungen
werden nicht demontiert)

Installationsanlagen ohne Wiederverwendung,
demontieren und ordnungsgemäß entsorgen.
Menge: 1,000 Stck

**1.15.20 Demontage von Installationsanlagen Treppenhaus**
Demontage Installationsanlagen
Treppenhaus
(KG, EG, 1.OG)

bestehend aus:

Mindestausstattung nach DIN 18015.
AGL- Leuchten, Lichtschalter, Klingeltaster,
Gerätedosen, UP.- Geräte- und
Abzweigdosen, Leitungsnetz, etc.
(unter Putz verlegte Leitungen
werden nicht demontiert)

Installationsanlagen ohne Wiederverwendung,
demontieren und ordnungsgemäß entsorgen.
Menge: 1,000 Stck

**1.15.30 Demontage von Installationsanlagen Kellerbereich**
Demontage Installationsanlagen
Kellerräume
(ca. 5 Kellerräume, 1 Kellerflur)
bestehend aus:

Mindestausstattung nach DIN 18015.
AGL- Leuchten, Lichtschalter,
Gerätedosen, a.P.- Geräte- und
Abzweigdosen, Leitungsnetz,
Kanäle,Installationsrohre etc.
(unter Putz verlegte Leitungen
werden nicht demontiert)

Installationsanlagen ohne Wiederverwendung,
demontieren und ordnungsgemäß entsorgen.
Menge: 1,000 Stck

**1.15.40 Demontage Zählerschrank**
Demontage Zählerschrank
ohne Wiederverwendung,

Material  :Stahlblech/ Kunststoff
Inhalt  :1/2 Zählerplätze
  Schraubsicherungselemente,
  ca. 15 Sicherungsautomaten,
  Schaltgeräte,
  Klemmen, Leitungsmaterial etc.
Montage  :auf Putz

Anlagen vollständig demontieren und ordnungsgemäß entsorgen.
Menge: 1,000 Stck

#### Abschnitt 1.16 STUNDENLOHNARBEITEN

*Hinweis: Vorbedingungen*
Allgemeines

Dieser Abschnitt umfasst die Ausführung besonderer Arbeiten (Stundenlohnarbeiten).
Die Arbeiten bedürfen der ausdrücklichen Genehmigung der Bauleitung/ des Ingenieurbüros und sind arbeitstäglich einzureichen.

Der AN darf für Stundenlohnarbeiten keine
höher qualifizierten Arbeitskräfte in Rechnung stellen, als dies für die Art der Arbeit erforderlich ist.
Arbeiten im Stundenlohn werden grundsätzlich nur dann vergütet, wenn sie vor ihrem Beginn als solche vereinbart werden. Das gilt nicht im Havariefall oder bei Handlungen im vermutbaren berechtigten Interesse des Auftraggebers.

Ein Anspruch auf die im Leistungsverzeichnis unverbindlich aufgeführte Anzahl von Stundenlohnarbeiten besteht nicht.

**1.16.10 Montagehelfer**
Montagehelfer
für zusätzliche Vertragsarbeiten.
Menge: 10,000 Std.

**1.16.20 Monteur**
Monteur
für zusätzliche Vertragsarbeiten.
Menge: 10,000 Std.
